# Fliesenarbeiten - Zeppelinstraße 16-40 - Mod. der Wohnanl.
Angebotsaufforderung (GAEB 90, DA83)
Währung: EUR
Auftraggeber: Gebäudemanagement der Stadt Aachen

## Zusätzlicher Text
Objektbeschreibung Bestandsgebäude:
Die Wohnanlage Zeppelinstraße 6-40 in 52068 Aachen befindet sich im
Besitz der Stadt Aachen und wird von der gewoge AG verwaltet.
Die in den 1920er Jahren erbaute Wohnanlage besteht aus drei
Gebäudeblöcken mit jeweils 4 Vollgeschossen. Die gesamte Anlage
beinhaltet 128 Wohneinheiten mit unterschiedlichen Wohnungsgrößen von
ca. 35 m² bis zu ca. 85 m², verteilt auf  insgesamt 18 Adressen, bzw.
Häuser. Block I besteht aus fünf Häusern (Haus-Nr. 6-14), Block II aus
sechs Häusern (Haus-Nr. 16-26) und Block III aus sieben Häusern
(Haus-Nr. 28-40).

In den 1970er Jahren wurde die ursprünglich als Flachdach ausgebildete
Dachfläche zu einem
Satteldach umgebaut (mit 30° Dachneigung) und der Drempel um ca. 50 cm
erhöht. Die Wohnungen wurden zuletzt im Zuge einer in den späten 1980er
geplanten Modernisierungsmaßnahme saniert und zum Teil umfassend
verändert und umgebaut.

Maßnahmen:
Die Baumaßnahmen umfassen die Sanierung und Modernisierung aller
bestehenden Wohneinheiten sowie den Abriss und Neubau des derzeit nicht
ausgebauten Dachgeschosses zu Wohnzwecken.
Die Modernisierung der bestehenden Wohnungen, insbesondere die im Rahmen
der Modernisierung geplante Errichtung von Balkonanlagen (EG bis 3.OG)
dient der Aufwertung der bestehenden Wohnungen und der Wohnanlage im
Allgemeinen.
In den Wohneinheiten werden, in kleinerem Umfang Grundrissveränderungen
vorgenommen. Diese dienen in erster Linie dem Einbau neuer Bad- und
WC-Anlagen. Die bestehende Raumaufteilung der Wohnräume bleibt ansonsten
erhalten.
Die Frisch- und Abwasserinstallation, die Heizungsinstallation sowie die
Elektroinstallation werden vollständig erneuert.
Das bestehende Dachgeschoss wird, zur Errichtung zusätzlicher
Wohneinheiten, vollständig abgetragen und entsprechend den heutigen
Anforderungen an den Wohnungsbau neu hergestellt.
Die Gebäudehülle wird mit neuen Fenstern ausgestattet, das bestehende
Wärmedämmverbundsystem wird erneuert. Der Sockelbereich wird saniert.

Kenndaten:
Block I  Haus-Nr. 6-14
36 WE im Bestand (ca. 2.000m² WFL)
10 WE neu im DG (ca. 450m² WFL)

Block II  Haus-Nr. 16-26
44 WE im Bestand (ca. 2.400m² WFL insg.)
12 WE neu im DG (ca. 550m² WFL)

Block III  Haus-Nr. 28-40
48 WE im Bestand (ca. 2.600m² WFL insg.)
13 WE neu im DG (ca. 600m² WFL)

Bauablauf:
Die gesamte Baumaßnahme ist in zwei aufeinanderfolgende Bauabschnitte
unterteilt. Die jeweiligen von der Baumaßnahme betroffenen Bauabschnitte
werden für die Dauer der Baumaßnahmen vollständig leer-gezogen. Die
anderen nicht von den Baumaßnahmen betroffenen Gebäudeteile sind und
bleiben in Teilen bewohnt.
Bei Betreten der angrenzenden Nachbargrundstücke/-Bereiche ist auf die
Belange der Bewohner Rücksicht zu nehmen, insbesondere was Sauberkeit
und Ordnung betrifft!

Der 1. Bauabschnitt umfasst sämtliche Arbeiten am Block I (Haus-Nr.
6-14) inkl. der dazugehörigen Freiflächen und dem südwestlichen
Innenhof-Bereich.

Der 2. Bauabschnitt umfasst sämtliche Arbeiten am Block II (Haus-Nr.
16-26) und Block III (Haus-Nr. 28-40) inkl. der dazugehörigen
Freiflächen und dem nordwestlichen Innenhof-Bereich.

Gegenstand dieser Ausschreibung sind die Arbeiten am 2. Bauabschnitt.
Dem Auftragnehmer/-in werden nach Auftragserteilung maßstabsgerechte
Ausführungspläne und Ausführungsdetails nur in digitaler Form zur
Verfügung gestellt.

Hinweise zur Baustelleneinrichtung:
Wege-, Lager- und Arbeitsflächen sind knapp bemessen und werden gemäß
beiliegendem Baustelleneinrichtungsplan zur Verfügung gestellt.
Der Baustellenbereich im Innenhof ist nur zur Anlieferung und/oder zum
Abtransport zu befahren. Das Abstellen von Fahrzeugen im Innenhof des 2.
BA sowie im benachbarten Innenhof der Wohnanlage ist nicht gestattet.
Alle entstehenden Kosten für das Abstellen von Fahrzeugen auf
öffentlichen Parkflächen und/oder Parkrechtsverstöße ("Knöllchen") sind
vollumfänglich vom Auftragnehmer zu tragen. Eine Erstattung durch den
Auftraggeber ist ausgeschlossen.
Sind für Transporte/Lieferungen größeren Umfangs ggf. besondere
Verkehrsregelungen erforderlich, so sind alle hierfür erforderlichen
Genehmigungen und Maßnahmen Sache des Auftragnehmers. Eine besondere
Vergütung oder Kostenerstattung hierfür erfolgt nicht.
Eine Anfahrstelle für das Be- und Entladen ist innerhalb der
Baustelleneinrichtungsfläche vorhanden.
Abgestellte Fahrzeuge werden nach einmaliger Aufforderung, diese zu
entfernen, auf Kosten des Auftragnehmers abgeschleppt!

Der Bieter kann sich vor Ort, vor der Angebotsabgabe, über den Umfang
der Arbeiten sowie die örtlichen Gegebenheiten und Erfordernisse
informieren. Zwecks Zugang und Abstimmung eines entsprechenden
Ortstermins steht das Büro Windt, Herr Bunn oder Herr Bollig unter
432-ZAC@architekt-windt.de zur Verfügung. Weiterhin sind der
Ausschreibung aussagekräftige Unterlagen - insbesondere Pläne -
beigefügt, sodass Nachforderungen durch Unkenntnis nicht zu begründen
sein werden.

Lager- und Schuttcontainer können nur in Abstimmung mit der Bauleitung
innerhalb des Baustellengeländes aufgestellt werden. Der Bauherr stellt
keine Lager- und/oder Schuttcontainer zur Verfügung.
Außerhalb der Baustelleneinrichtungsfläche sowie im öffentlichen Raum
ist das Lagern von Bauschutt und Baumaterialien jedweder Art untersagt.
Verschmutzungen der Verkehrswege außerhalb der
Baustelleneinrichtungsfläche sind zu vermeiden. Im Falle dennoch
auftretender Verschmutzungen sind diese unverzüglich durch den
Verursacher/-in zu beseitigen!
Der Auftraggeber übernimmt keinerlei Haftung für Sach- und/oder
Personenschäden jedweder Art, welche durch das unerlaubte abgestellten
von Fahrzeugen, das unerlaubte Lagern von Materialien und/oder
Schutt/Abraums/Müll jedweder Art und/oder Verschmutzungen und/oder
Beschädigungen der öffentlichen Infrastruktur (Gehwege, Straßen,
privatem Eigentum Dritter etc.) verursacht wurden!

Ausreichende Bauwasser- und Baustromanschlüsse sind vorhanden
(Umlage-Kosten gemäß den Vertragsbedingungen der Vergabeunterlagen). Dem
Auftragnehmer werden Bauwasser- und Baustromanschlüsse in ausreichender
Anzahl zur Verfügung gestellt.
Der Auftragnehmer hat für Stromverlängerungskabel, vorschriftsmäßig
abgesicherte Geräte selbst zu sorgen.
Die Beleuchtung der Arbeitsstellen ist Sache des jeweiligen
Auftragnehmers und wird nicht gesondert vergütet. Die Beleuchtung
innerhalb der vorhandenen Treppenhäuser wird bauseits eingerichtet,
vorgehalten und allen Auftragnehmern zur Verfügung gestellt.

Tagesunterkünfte, Aufenthalts- und Lagerräume werden nicht vorgehalten
oder bereitgestellt. Ihre Beschaffung obliegt dem Auftragnehmer. Die
Kosten sind vom Auftragnehmer einzukalkulieren.
Das Aufstellen und Nutzen von Übernachtungsmöglichkeiten (Container
etc.) auf dem Baustellengelände ist nicht gestattet.
Die Baustelleneinrichtung des Auftragnehmers (Fördereinrichtungen, ggf.
notwendige Lager- und Mannschaftscontainer, aller für die Ausführung der
eigenen Arbeiten erforderlichen Geräte, Maschinen, Hebezeuge, Arbeits-
und Sicherheitsgerüst, usw.) wird nicht gesondert vergütet und ist in
die Einheitspreise einzurechnen, soweit diese nicht als gesonderte
Position im LV aufgeführt sind. Die Baustelleneinrichtung und das
Aufstellen von Gerätschaften, Containern, usw. darf nur in Abstimmung
mit der Bauleitung erfolgen. Unterlässt der Auftragnehmer diese
Abstimmung haftet er für eventuell entstehende Kosten für das Umsetzen
und/oder Unräumen vollumfänglich.

Hinweis: Nebenleistung Baustelleneinrichtung des Auftragnehmers:
Das Einrichten und Räumen der Baustelle einschließlich der Geräte,
sofern es zur Durchführung der vertraglichen Leistung erforderlich ist,
gehört zur Leistung des Auftragnehmers/-in.
Es versteht sich als Nebenleistung im Sinne von VOB/B §2 Nr. 1 und den
ATV DIN 18299 VOB/C Nr. 4.1 und wird nicht gesondert vergütet.
Hierzu gehören auch An- und Abtransport sowie Vor- und Unterhalt der
erforderlichen Geräte, Maschinen, Hebezeuge, Aufenthalts- und
Lagerräume.

Die Kosten sind in die Einheitspreise der Leistungspositionenen
einzukalkulieren.
Ausgenommen hiervon sind Leistungen, für die im nachfolgendem
Leistungsverzeichnis eigene Ordnungszahlen (Positionen) vorgesehen sind.
Diese dienen regelmäßig Zwecken des Auftraggebers oder anderer am Bau
Beteiligter.

## Zusätzlicher Text
Allgemeine Angaben:

Lage der Baustelle:
Die Baustelle befindet sich in 52068 Aachen, Stadtteil Aachen
Rothe-Erde, Zeppelinstraße 6-40.
Die Zu- und Abfahrt zur Zeppelinstraße erfolgt über die Trierer Straße
von der aus die Autobahnen 44 und 544 zu erreichen sind.
Die Zeppelinstraße ist eine ca. 6 m breite Nebenstraße der
Triererstraße. Im Bereich der Baustelle ist die Zeppelinstraße in beide
Richtungen befahrbar und zu beiden Seiten der Fahrbahn von Bäumen (ca 10
m höhe) und Parkstreifen gesäumt. Die Baustellenzufahrt ist ca 5 m breit
und in der Höhe nicht eingeschränkt.

Erschließung der Baustelle:
Der Zugang und die Zufahrt zur Baustelleneinrichtungsfläche erfolgt
ebenerdig.
Maßnahmen zur Anlieferung, Bewegung oder Lagerung von Materialien u.
dgl. sind mit der Bauleitung abzustimmen.
Der Transport von Baumaterialien, Bauteilen, Gerätschaften und
Abbruchmaterialien kann durch die bauseitigen Treppenhäuser (Breite
Treppenlauf ca. 1 m) erfolgen. Transport durch die Bestandsfenster
(lichtes Öffnungsmaß 1,50 m x 1,35 m im Mittel) kann gestattet werden.
Nach Erneuerung der Fenster ist der Ein- und Abtransport von
Baumaterialien, Bauteilen, Gerätschaften und Abbruchmaterialien durch
diese nicht gestattet. Für Zuwiderhandlung und daraus resultierender
Beschädigungen der Neu-Fenster haften der Verursacher vollumfänglich.

Der Auftraggeber übernimmt in keinem Fall das Annehmen, Abladen, Lagern
und Transport von Stoffen oder Bauteilen des Auftragnehmers; auch werden
hierfür keine Geräte oder Arbeitskräfte zur Verfügung gestellt.
Die Errichtung und Benutzung von Schuttrutschen kann gestattet werden.
Hierzu ist ein Abstimmung mit der Bauleitung zur Plazierung von
Schuttrutsche und Container erforderlich.

Sofern an den vorhandenen Verkehrswegen Schäden verursacht werden, ist
der Auftraggeber berechtigt, die Schäden auf Kosten des Auftragnehmers
beseitigen zu lassen. Die Innenhöfe im Baustellenbereich werden nach
Fertigstellung der Gebäudearbeiten erneuert. Die Wiederherstellung in
den Innenhöfen bezieht sich auf eine provisorische Wiederherstellung der
Verkehrssicherheit. Ist der Verursacher der Schäden nicht feststellbar,
sind die Kosten der Schadensbeseitigung von allen Auftragnehmern
anteilig im Verhältnis ihrer Auftragssumme zu tragen.

Allgemeine Vorgaben für die Ausführung aller Arbeiten:
Die Arbeiten sind so auszuführen, dass ein zügiges Arbeiten aller
Gewerke ermöglicht wird. Des Weiteren werden hierfür keine An- und
Abfahrten vergütet. Der gesamte Bau- und Montageablauf muss in enger
Koordination mit der Bauleitung des Auftraggebers und den übrigen am Bau
beteiligten erfolgen.
Sich ggf. ergebende Arbeitsunterbrechungen, die aus dem Bauablauf
resultieren sind in die angebotenen Preise einzukalkulieren.

Der Auftragnehmer hat einen deutschsprachigen, verantwortlichen
Fachbauleiter zu benennen, der als Ansprechpartner für den täglichen
Baustellenbetrieb zur Verfügung steht. Dieser hat wöchentlich an den
örtlichen Baubesprechung teilzunehmen.  Darüberhinaus muss mindestens
einer der ausführenden Handwerker über ausreichende Deutschkenntnisse
verfügen, um im täglichen Bauablauf gewerkespezifisch und
gewerkübergreifend mit der Bauleitung sowie Fachbauleitern und
ausführenden Handwerkern anderer Gewerke kommunizieren zu können.
Für Ausführungsmängel und -fehler sowie Sach- und/oder Personenschäden
die auf mangelnde und/oder nicht möglicher Kommunikation zwischen den
Gewerken, den Mitarbeitern des Auftragnehmers und der Bauleitung, den
Mitarbeitern des Auftragnehmers oder dem SiGeKo zurückzuführen sind
haftet der Auftragnehmer vollumfänglich.

Sämtliche LV-Positionen zur Erstellung von Leistungen verstehen sich
inklusive Lieferung des Materials, Montage, Demontage und Entsorgung,
wenn nicht ausdrücklich anders in der LV-Position beschrieben.
Unterbrechungen der Arbeit bedürfen in jedem Falle der Zustimmung. Die
gesamten Arbeiten sind so durchzuführen, dass zu erhaltende Bausubstanz
nicht beschädigt wird.

Die Fortsetzung der Bauarbeiten durch Folgegewerke stellt keine
Benutzung von Teilen der Leistung dar. Sie ersetzt in keinem Fall die
vertraglich vereinbarte Abnahme.

Allgemeine Vorgaben zu Baustoffen:
Abbruchmaterial ist gemäß den geltenden Vorschriften, Gesetzen und
Verordnungen zu entsorgen. Die Wiederverwendung von Abbruchmaterial ist
die Kalkulation betreffend nicht vorhesehen.

Der Auftragnehmer ist aufgefordert dem Auftraggeber, wo möglich,
nachhaltige und dem Umwelt- und Klimaschutz zuträgliche Baustoffe
anzubieten.
Zur Ausführung dürfen nur Bauprodukte kommen, die nach dem
Bauproduktengesetz zugelassen sind.
Die Zulassungen sind bereitzuhalten und auf Verlangen der BL bei
Ausführungsbeginn auszuhändigen.
Alle Leistungen sind nach deutschen und europäischen Normvorschriften
und den sonstigen einschlägigen Bestimmungen auszuführen. Für die
Ausführung dieser Leistungen sind -soweit eingeführt- nur Materialien
mit Gütezeichen zu verwenden.
Für einzubauendes Material sind grundsätzlich die Richtlinien der
Hersteller  zu beachten.
Auf Verlangen ist dem Auftraggeber Einsicht in diese zu gewähren.
Für alle Baustoffe, deren Verwendung der Auftragnehmer vorgesehen hat,
sind der Bauleitung Sicherheitsdatenblätter nach 91/155/EWG
unaufgefordert vorzulegen. Die Sicherheitsdatenblätter müssen mindestens
2 Wochen vor Einbau der jeweiligen Baustoffe der Bauleitung übergeben
werden.

Dokumentationspflichten des Auftragnehmers/-in:
Alle Arbeiten sind vom Auftragnehmer zu dokumentieren. Es ist ein
Bautagebuch zu führen in dem täglich die ausgeführten Arbeiten,
Arbeitszeiten und eingesetzten Mitarbeiter zu dokumentieren sind. Die
Bautageberichte sind, im Zuge der Endabnahme, aber spätestens mit
Stellung der Schlussrechnung einzureichen.

Vorgaben zum Schutz der Gebäude und der Umgebung:
Auf die benachbarten Wohn- und Geschäftshäuser ist Rücksicht zu nehmen.
Erforderliche Sicherungsmaßnahmen sind auf Kosten des Auftragnehmers/-in
zu treffen. Es darf zu keinerlei Beschädigung der umgebenden Bebauung
und Infrastruktur kommen! Der Betrieb der angrenzenden Wohn- und
Geschäftshäuser sowie insbesondere der gegenüberliegenden Schule darf
durch die Bautätigkeit nicht beeinträchtigt werden.

Lärmintensive Abbruch, Stemm- und Bohrarbeiten sowie Fahrzeugverkehr von
und zur Baustelle sind nur werktags von 7:00 bis 20:00 Uhr gestattet (§§
22, 24 BlmSchG, § 66 BlmSchG).
Alle erforderlichen Sicherungsmaßnahmen zum Schutz der Passanten,
Gebäude und Anlagen sind auf Kosten des Auftragnehmers so zu treffen,
dass es zu keinerlei Schäden kommt.
Staubentwicklung ist während des gesamten Baumaßname zu vermeiden. Bei
der Verwendung von Schuttrutschen sind Maßnahmen zur Eindämmung der
Staubausbreitung zu ergreifen. Diese verstehen sich als Nebenleistungen.
Die Kosten sind in die Einheitspreise einzukalkulieren. Eine besonderen
Vergütung erfolgt nicht.

Bei Schweiß-, Brenn-, Schleif- oder Trennarbeiten sowie Anwärm- und
Lötarbeiten (Heißarbeiten) mit offener Flamme sind immer Maßnahmen der
Brandverhütung zu treffen. In jedem dieser Fälle ist eine Brandwache
aufzustellen und eine Feuerlöscheinrichtung vorzuhalten die in Art und
Umfang den auszuführenden Arbeiten entspricht. Bei Feuer ist, wenn der
Brand nicht zweifelsfrei selbst gelöscht werden kann, sofort die
Feuerwehr zu alarmieren.

Zusätzliche Technische Vertragsbedingungen
Sicherheit / Gesundheitsschutz
Der Auftragnehmer verpflichtet sich, die Vorschriften der
Arbeitsstättenverordnung und alle Unfallverhütungsvorschriften der
Bau-Berufsgenossenschaft (BG) einzuhalten, sowie Schutz- und
Sicherungsmaßnahmen laufend zu kontrollieren.

Alle Auftragnehmer sind verpflichtet Bäume, Sträucher und
Vegetationsflächen in und nahe der Baustelleneinrichtungsfläche
angemessen zu schützen.
Die an das Gebäude angrenzenden Flächen,  Grundstücksgrenzmauern/-zäune
sind vor Verschmutzung und Beschädigung zu schützen.
(Richtlinie 92/57 EWG)
Entsprechend der Verordnung über Sicherheits- und Gesundheitsschutz auf
Baustellen (Baustellenverordnung BaustellV) vom 10.Juni 1998 (BGI. I S.
1283) hat der Bauherr für diese Baumaßnahme einen Sicherheits- und
Gesundheitsschutzkoordinator (SiGe-Ko) beauftragt. Die vom SiGeKo
erstellte Sicherheits- und Gesundheitsschutzdokumentation ist
Vertragsbestandteil und gilt für diese Baustelle. Sie kann auf der
Baustelle eingesehen werden.
Für alle, sich aus der Sicherheits- und Gesundheitsschutzdokumentation
ergebenden Leistungen des Unternehmers und deren Umsetzung während der
gesamten Bauzeit, erfolgt keine gesonderte Vergütung. Die Kosten hierfür
sind in die Angebotspreise einzurechnen!
Der AN hat alle zur Sicherung der Baustelle nach den gesetzlichen
Unfallverhütungsvorschriften erforderlichen Maßnahmen in eigener
Verantwortung auszuführen oder zu veranlassen.
Den Anordnungen des verantwortlichen Bauleiters im Sinne der LBO sowie
des verantwortlichen SiGe-Ko ist auch in Bezug auf die Sicherheit auf
der Baustelle Folge zu leisten.
Der AN hat zur Verhütung von Arbeitsunfällen im Zusammenhang mit einer
Leistung alle erforderlichen Maßnahmen, Anordnungen und Vorleistungen zu
treffen, die den Bestimmungen der UVV "Allgemeine Vorschriften" und den
für Ihn sonstigen geltenden UVV- Vorschriften und den allgemein
anerkannten sicherheitstechnischen und arbeitsmedizinischen Regeln
entsprechen. Dies gilt insbesondere auch für die vom AN eingesetzten
Arbeitskräfte. Schutzausrüstung ist in ausreichender Menge auf der
Baustelle vorzuhalten.
Arbeitskräfte des AN, welche dieser Verpflichtung trotz Aufforderung
oder wiederholt nicht nachkommen, werden von der Baustelle verwiesen,
ohne Vergütungsanspruch des AN. Vorhandene Schutzabdeckungen, Geländer
oder Ähnliches, die zu Durchführung der Arbeiten vorübergehend entfernt
werden müssen, sind ungehend wieder ordnungsgemäß herzustellen. Für die
Dauer der Entfernung müssen alle Gefahrenstellen durch geeignete
Maßnahmen unfallsicher abgesperrt und beschildert werden.

Bauseitige Anlagen, insbesondere Abwasser und Versorgungsleitungen:
Die genaue Lage von Abwasser- und Versorgungsleitungen ist nicht
bekannt.
Vor Beginn der Abbrucharbeiten wird bauseits Medienfreiheit (abgesperrt,
abgetrennt, drucklos, entleert, stromlos, spannungsfrei) hergestellt und
vom Auftraggeber bescheinigt. Dies entbindet den AN nicht davon sich vor
den Abbrucharbeiten davon zu überzeugen, dass alle Versorgungsmedien
getrennt sind. Eine zu erhaltende Zentralheizung im Kellergeschoss wird
bauseits gesichert.

Zusätzliche Technische Vertragsbedingungen
Sauberkeit, Schutt- und Abfallbeseitigung
Die Beseitigung von Schutt und Abfällen ist Nebenleistung des
Auftragnehmers nach VOB.

Der Auftraggeber ist berechtigt, die Abfallbeseitigung auf Kosten des
Auftragnehmers durch Dritte durchführen zu lassen, sofern der
Auftragnehmer einer einmaligen schriftlichen Aufforderung nicht
innerhalb der gesetzten Frist nachkommt.
Bei der Entsorgung sind die einschlägigen Gesetze und
Vorschriften, insbesondere auch die satzungsrechtlichen Vorgaben, zu
beachten.
Eine Wiederverwertung oder Aufbereitung der anfallenden Reststoffe
anzustreben. Die dafür notwendige Trennung der Reststoffe ist durch den
Auftragnehmer sicherzustellen.
Sofern es sich um besonders überwachungsbedürftige Abfälle handelt, hat
der Nachweis durch Vorlage des Entsorgungsnachweises inklusive der
zugehörigen Abfallbegleitscheine oder des Sammelentsorgungsnachweises
inklusive der zugehörigen Übernahmescheine zu erfolgen.

Zum Schutz gegen Verschmutzung oder Beschädigung eigener und fremder
Bauteile sowie zur Vermeidung der Gefährdung von Personen sind vom
Auftragnehmer der Verkehrssitte entsprechende und zumutbare Vorkehrungen
zu treffen (Abdeckungen, Hinweisschilder, Absperrungen u.dgl.).

Allgemeine Vorgaben zur Rechnungsstellung:
Der Auftragnehmer hat seine Leistungen den Angaben der  VOB entsprechend
prüfbar abzurechnen.

Die Rechnungen sind nach ihrem Zweck als Abschlags-, Schluss- oder
Teilrechnung zu bezeichnen und kumuliert aufzustellen; die
Abschlagsrechnungen sind fortlaufend zu nummerieren.

In jeder Rechnung sind die Teilleistungen in der Reihenfolge, mit der
Ordnungszahl (Positions-Nummer) und der Bezeichnung - ggf. abgekürzt -
wie im Leistungsverzeichnis aufzuführen.

Außerdem ist es die Pflicht des Auftragnehmers, zum Nachweis von Art und
Umfang der Leistungen die erforderlichen Mengenberechnungen, Zeichnungen
und Belege beizuführen. Diese müssen die Zuordnung der abgerechneten
Massen zum jeweilen Gebäude, Etage, Wohnung und Raum (raumscharf!)
ermöglichen.

Sofern nicht im LV abweichend beschrieben, erfolgt die Abrechnung nach
den zur Ausführung freigegebenen Ausführungsplänen. Falls die
Ausführungspläne für die Abrechnung nicht ausreichen, sind vom
Auftragnehmer Skizzen und/oder Fotos (als Nachweis besonders bei
Abrechnung von Mehrleistungen) anzufertigen.Diese Abrechnungsskizzen
sind Teil der Leistung und werden nicht gesondert vergütet.
Liefer- und/oder Wiegescheine sind der jeweils betreffenden Rechnung
beizulegen.

Die für die Abrechnung notwendigen Aufmaße sind dem Fortgang der
Leistung entsprechend zeitnah und bei Bedarf gemeinsam mit dem
Fachbauleiter vorzunehmen. Die Aufmaßpositionen sind grundsätzlich mit
den im LV verwendeten Positions-Nummern zu versehen.

Die Originale der Aufmaßblätter, Wiegescheine und ähnliche
Abrechnungsbelege erhält der Auftraggeber und sind somit der Rechnung
beizufügen. Die Durchschriften verbleiben beim Auftragnehmer. Bei Aufmaß
und Abrechnung sind Längen und Flächen auf zwei Stellen nach dem Komma
zu runden.

Rechnungen die den gestellten Vorgaben nicht genügen werden durch die
Bauleitung schriftlich zurückgewiesen und müssen vom Auftraggnehmer neu
eingereicht werden. Nach Zurückweisung einer nicht Prüffähigen Rechnung
ruht die Rechnungsprüfung und -Freigabe bis zum Eingang einer neuen,
prüffähigen Rechnung.
Alle Skonto- und/oder Nachlassfristen laufen ab dem Eingangsdatum einer
prüffähigen Rechnung.

## Zusätzlicher Text
Zusätzliche technische Vertragsbedingungen
Die Ausführung der Arbeiten erfolgt nach den derzeitig gültigen
gesetzlichen Bestimmungen und DIN-/EN-Normen. Es gelten die für dieses
Gewerk allgemeinen Richtlinien, Verordnungen,  maßgeblichen DIN-Normen,
VOB (A/B/C), Empfehlungen und der Stand der Technik sowie darüber hinaus
insbesondere die Betriebssicherheitsverordnung sowie die Merkblätter und
die Regelwerke der Bauberufsgenossenschaft in neuester Fassung.

Gegen Verschmutzungen und Beschädigungen anderer Bauteile sowie zur
Vermeidung
der Gefährdung von Personen sind vom Auftragnehmer der Verkehrssitte
entsprechende und zumutbare Vorkehrungen zu treffen (Abdeckungen,
Hinweisschilder, Absperrungen u.dgl.).

## Fliesenarbeiten
Datum: 16.06.26

### Titel 1 Untergrundvorbereitung

*Hinweis*
Für alle, in diesem Leistungsverzeichnis beschriebenen,
Leistungen gelten folgende Vorgaben verbindlich:

Beschaffung, Herstellung, Anlieferung und Montage aller
für die Ausführung der beschriebenen Leistungen
notwendigen Materialien, Mittel, Elemente und
Werkzeuge, sowie deren Zubehör und Betriebsstoffe, sind
in die Einheitspreise einzukalkulieren und werden nicht
gesondert vergütet.
Das Aufsammeln, Aufladen, Abtransportieren und/oder
Entsorgen aller überschüssigen Materialien (auch
Materialreste!), Verpackungen, Mittel, Elemente und
Werkzeuge, sowie deren Zubehör und Betriebsstoffe, ist
in die Einheitspreise einzukalkulieren und wird nicht
gesondert vergütet.
Beschaffung, Transport, Bereitstellung, Nutzung (durch
den AN) und Abtransport aller notwendigen Fahrzeuge,
Hebeanlagen und/oder Transportmittel ist in die
Einheitspreise einzukalkulieren und wird nicht
gesondert vergütet.
Notwendige und/oder vorgeschriebene Arbeits- und
Schutzausrüstung ist durch den AN zu beschaffen und den
beteiligten Mitarbeitern auf der Baustelle zur
Verfügung zu stellen. Eine gesonderte/zusätzliche
Vergütung dafür ist ausgeschlossen.
Die Verfügbarkeit des für die termin- und fachgerechte
Ausführung der beschriebenen Leistungen notwendigen
Arbeits- und/oder Fachpersonals liegt in der
Verantwortung des AN und ist in die Einheitspreise
einzukalkulieren. Eine gesonderte/zusätzliche Vergütung
ist ausgeschlossen.
Demontage, Aufladen und Abtransportieren aller
vorbeschriebenen Materialien, Mittel, Elemente und
Werkzeuge sind in die Einheitspreise einzukalkulieren
und wird nicht gesondert vergütet.

Zum Einsatz kommen dürfen nur Baustoffe, Elemente
und/oder Mittel eines Herstellersystems bzw solche die
vom Hersteller für die Kombination mit dem System
freigegen sind. Die Kombination von Baustoffen,
Elementen und/oder Mitteln unterschiedlicher Systeme
ist unzulässig! Dies gilt insbesondere für die unter
Titel 02 beschriebenen Abdichtungsarbeiten aber auch
für das zusammenstellen von Grundierungen/Abdichtung
und Fliesenkleber sowie
Fliesenkleber-Fliesen-Fugenmasse.

*Hinweis*
Die im Folgenden ausgeschriebenen Fliesesarbeiten
müssen in der im LV, dem Bauzeitenplan und der von der
Bauleitung vor Ort vorgegebenen Abfolge ausgeführt
werden.
Vorgesehen ist, die Arbeiten hausweise auszuführen und
fertigzustellen bevor die Bearbeitung des nächsten
Hauses beginnt.
Daraus resultierende Arbeitsunterbrechungen, besonders
zwischen den Arbeiten (z.B. in den Dachgeschossen) in
Block 2 und Block 3 (ca. 10 Monate) sind zu erwarten
und vom Auftragnehmer einzukalkulieren. Eine
zusätzliche Vergütung für daraus resultierenden
Mehraufwand (z.B. Container-Standzeiten, An-&Abfahrten,
Baustelleneinrichtung usw) ist mit Annahme des
Auftrages durch den Auftragnehmer vertraglich
ausgeschlossen.

Die hier ausgeschriebenen Arbeiten sind größtenteils
kleinteilig und verteilen sich über 121 Wohnungen in 13
Gebäuden. Eine durchgehende Bearbeitung aller
beauftragten Leistungen und besonders das ´Arbeiten im
Akkord` sind aufgrund dieser Kleinteiligkeit, dem
vorgegebenen Bauablauf und Bauzeitenplan sowie den
Abhängigkeiten der einzelnen Gewerke untereinander
unmöglich. Dies ist bei der Erstellung Ihres Angebotes
unbedingt zu berücksichtigen!
Ein Anspruch auf durchgehendes und/oder schnelles
Abarbeiten der gesamten Auftragsleistung ist, mit
Annahme des Auftrages, vertraglich ausgeschlossen.

*Hinweis*
Alle Fliesenspiegel in Bädern und Küchen sind gem.
Detailplanung von pbs architekten auszuführen. Diese
Pläne werden dem Auftragnehmer mindestens 2 Wochen vor
Ausführungsbeginn in digitaler Form (pdf) übergeben.

Die, den Anlagen zu diesem LV beigefügten,
Fliesenspiegel-Details enthalten die Planung einiger
Bad-Typen des 1.BA und dienen hier nur der
Veranschaulichung der zu erwartenden Ausführung.
Abweichungen/Planänderungen, selbst bei an sich
gleichen Bad-Typen, sind möglich und von Auftragnehmer
zu erwarten. Damit begründete, zusätzlichen
Vergütungsansprüche sind ausgeschlossen.

**1.1 Untergrund reinigen**
Reinigen des zu fliesenden Untergrundes, Wände und
Böden, von grober Verschmutzung (z.B. Bauschutt, Putz,
Mörtelreste, Farbreste, Zementleim, Staub, Öl, Fett und
losen Teilen), auch wenn diese von anderen Unternehmern
herrühren, einschl. Entsorgung des anfallenden
Materials. Ausführung nur auf besondere Anordnung der
Bauleitung!
Menge: 1750,000 m²

**1.2 Prüfung und Vorbereitung Altbelag**
Überprüfung alter Fliesenbeläge, Wandputz,
Zementestrich auf ausreichende Tragfähigkeit. Nicht
Trockenbau, neuer Wandputz etc.
Oberfläche ggf. mechanisch aufrauen mittels
Anschleifens. Hohl liegende und gerissene
Fliesen zurückbauen und die Oberfläche anschließend
gründlich reinigen.
Menge: 500,000 m²

**1.3 Füllspachtelung**
Füllspachtelung bei porigen, lunkerreichen Untergründen
(Wände und Böden),
z. B. Zementestrich, Stahlbeton, Putzen,
Alt-Fliesenbelägen oder Mauerwerk verschiedene, (nicht
bei Gipskartonbauplatten), mit flexiblem,
hochkunststoffvergütetem, hydraulisch abbindendem Dünn-
und Mittelbettmörtel.
Schichtdicken auf Kleinflächen bis 40 mm.
Ausführung und Abrechnung nur nach gemeinsamen Aufmaß
mit der Bauleitung!
Menge: 100,000 m²

**1.4 Untergrundausgleich Hartschaumplatte 6mm**
Untergrund für Boden- und/oder Wandfliesenbelag durch
Aufbringen einer extrudierten Hartschaumplatte mit
werkseitig aufgebrachtem beidseitigem Glasfasergewebe
flächig ausgleichen; Platten auf tragendem Untergrund
vollflächig befestigen und Plattenstöße verspachteln.
Plattendicke: 6 mm
Einbauort: Bäder alle Geschosse
Menge: 300,000 m²

**1.5 Untergrundausgleich Wand**
*** Bezugsbeschreibung
Untergrundausgleich im Wandbereich als Spachtelung der
Wandflächen, lot- und fluchtrecht, Dicke ca. 5-8mm  mit
hydraulisch erhärtendem Dünnbettmörtel nach DIN 18156.
Ausführung nur nach gemeinsamen Aufmaß mit der
Bauleitung!
Menge: 100,000 m²

**1.6 Untergrundausgleich, Leibung, Brüstung**
*** wie Position 1.5
Laibungs- und Sturzbereiche an Fenstern
Menge: 30,000 m²

**1.7 Untergrundausgleich Boden**
Untergrundausgleich im Bodenbereich auf den bauseitigen
Zementestrich mit einem
selbstverlaufenden, schnellhärtenden Spachtelmaterial.
Ausführung nur nach gemeinsamen Aufmaß mit der
Bauleitung!
Dicke 5 - 15 mm.
Menge: 10,000 m²

**1.8 Untergrundausgleich Boden im Gefälle**
Untergrundausgleich im´Bodenbereich auf den bauseitigen
Zementestrich mit einem  schnellhärtenden
Spachtelmaterial.
Ausführung nur nach gemeinsamen Aufmaß mit der
Bauleitung!
Dicke 0- 15 mm,
Gefälleausbildung 4 seitig zu den Bodeneinläufen
Menge: 50,000 m²

**1.9 Voranstrich, KH-Dispersion, GK/ Kalk- Zement- Putz, Wandfläche**
Voranstrich aus Kunstharz-Dispersion zur Herabsetzung
der Saugfähigkeit des Untergrundes aufbringen.
Untergründe beinhalten Ziegel-, KS- und Bimsmauerwerk,
Gipskarton- und
Gipsfaserplatten, Gips-, Kalk-/Kalk-Zement-/Zementputz,
Bestandsfliesen, sowie die vorbeschriebene
Füllspachtelung.
Menge: 1100,000 m²

**1.10 Voranstrich, KH-Dispersion, Zementestrich, Bodenfläche**
Voranstrich auf zementäre Untergründe, wie Beton oder
Zement- estrich, zur Verbesserung der Staubbindung und
der Reduzierung der Saugfähigkeit von Untergründen.
Material: Kunstharz-Dispersion

Untergründe Trockenestrich, Zementestrich,
Calciumsulfatestrich sowie die vorbeschriebene
Füllspachtelung.
Menge: 650,000 m²

### Titel 2 Abdichtungsarbeiten

*Hinweis*
Die Flächenabdichtungen der Folgepositionen sind als
Verbundabdichtung gemäß DIN 18534, Teil 2 "Abdichtung
mit bahnenförmigen Abdichtungsstoffen" auszuführen.

Die Eignung der angebotenen Produkte für den jeweiligen
Anwendungsbereich ist vor Ausführungsbeginn durch
Prüfzeugnis nachzuweisen.

Alle Materialien sind als komplettes System von einem
Hersteller zu beziehen und gemäß den
Verarbeitungsvorschriften des Herstellers einzubauen.

Die Abdichtung ist in Raumecken, an
Rohrdurchdringungen, im Bereich von Bodeneinläufen und
an Anschlüssen an Duschträgerelementen mit den vom
Systemhersteller dafür vorgesehenen Baustoffen
besonders sorgfältig und gemäß Merkblatt auszuführen.

Alle Fugen an Innen- und Außenecken, Übergängen von
Fliesenbelägen sowie Anschlüssen an Durchdringungen
(z.B. Abläufe, Leitungsanschlüsse u.dgl.) welche
abschließend mit Silikon verfugt werden sind mit
dehnelastischem durchstoß- und schnittfestem Dichtband
des Systemherstellers auszuführen.

Die Abdichtungsarbeiten sind Haus-weise
auszuführen/fertigzustellen und vor Montage der ersten
Fliesenbeläge (Wand, Boden) durch die Bauleitung
abzunehmen.
Der Bauherr und/oder in Vertretung die Bauleitung sind
befugt, für nicht abgenommene/ freigegebene
Abdichtungen auf denen bereits Fliesenbeläge verlegt
sind, eine vollständige De- und Remontage auf Kosten
des Auftragnehmers zu veranlassen.
Die Auszahlung, in Rechnung gestellter
Abdichtungsarbeiten, wird nur nach erfolgter Abnahme
freigegeben.
Alle Abdichtungsarbeiten sind vollständig
fotographische zu dokumentieren. Diese Dokumentation
ist der Bauleitung in regelmäßen Abständen zu
übergeben.

**2.1 Verbundabdichtung (AIV-B), W1-I, Abdichtungsbahn, Innenwand**
*** Bezugsbeschreibung
Wasserdampfbremse, Abdichtungsbahn mit einem C 2 Kleber
auf vorbereiteten Untergrund vollflächig verkleben. Die
Stöße der Bahnen mit einer zementären Dichtungsschlämme
wasserdicht verkleben.
Untergrund : Kalk-/Kalk-Zemetputz, Gipsputz,
Gipskarton, Hartschaumplatte, Ausgleichsspachtelung
Wassereinwirkungsklasse: W1-I
Rissklasse: R0-I bis R3-I
Art der Abdichtungsbahn:  Verbundabdichtung (AIV-B)
Mindestschichtdicke: 0,2 mm
Bauteil: Innenwand, Duschbereiche, H= bis ca. 2,10m
über OKFF
Einbauort: Sanitärräume

Angeb.
Fabrikat:..............................................
.......................................................
.
Vom Bieter ist hier der Hersteller und die genaue
Fabrikatsbezeichnung anzugeben.
Menge: 850,000 m²

**2.2 Flächenabdichtung amn Kunststofffenster anschließen**
*** wie Position 2.1
Flächenabdichtung an Kunststofffenster inkl. Abdichtung
der Brüstungs- und Laibungsfläche, Tiefe bis ca 240mm.
Herstellen eines Wasserdichten Anschlusses der
Flächenabdichtung an ein Kunststofffenster.

Untergründe beinhalten Ziegel-, KS- und Bimsmauerwerk,
Gipskarton- und
Gipsfaserplatten, Gips-, Kalk-/Kalk-Zement-/Zementputz,
Bestandsfliesen, Hartschaumplatten sowie die
vorbeschriebene Füllspachtelung.
Menge: 30,000 m

**2.3 Verbundabdichtung (AIV-B), W2-I, Kunststoff, beidseitig vlieskaschiert, Boden**
Verbundabdichtung mit einer einlagigen, nicht
profilierten, bahnenförmigen Abdichtungsbahn auf den
vorbereiteten Untergrund, vollflächig mit einer
zementären Dichtungsschlämme wasserdicht verkleben. Die
Stöße der Bahnen sind wasserdicht, mit einer Breite von
mind. 50 mm bzw. gemäß Herstellervorgabe auszuführen.
Untergrund : Zementestrich
Material Abdichtungsbahn: Kunststoff
Kaschierung: Vlies beidseitig
Dicke Abdichtungsbahn: mind. 0,2 mm
Wassereinwirkungsklasse: W2-I
Rissklasse: R1-I
Bauteil: Boden, auch in Duschbereichen mit Gefälle
Einbauort : Bäder alle Etagen, gesamte Bodenfläche

Angeb.
Fabrikat:..............................................
.......................................................
.
Vom Bieter ist hier der Hersteller und die genaue
Fabrikatsbezeichnung anzugeben.
Menge: 600,000 m²

**2.4 Dichtband Wand/Boden, Wand/ Wand, W2-I**
Abdichtband, Breite ca 200mm, mit einer zementären
Dichtungsschlämme entlang aller aufgehenden Wände bis
an die Eckbereiche vollflächig einkleben.
Entlang von Materialwechseln des Untergrundes und/oder
Bewegungsfugen ist die Ausbildung einer Schlaufe als
Materialreserve für größere Bewegungen zu
gewährleisten.

Wassereinwirkungsklasse: W2-I
Abdichtung: Verbundabdichtung (AIV-B)

Angeb.
Fabrikat:..............................................
.......................................................
.
Vom Bieter ist hier der Hersteller und die genaue
Fabrikatsbezeichnung anzugeben.
Menge: 1800,000 m

**2.5 Schnittschutzband**
Flexibles, stich- und schnittfestes, alkalibeständiges
Schutzband zum Schutz der Abdichtung an Wand-Wand-,
Wand-Boden- und Boden-Bodenübergängen.

.......................................................
.......................................................
.................................
Angebotene Produkt/Verweis
Vom Bieter ist hier der Hersteller und die genaue
Fabrikatsbezeichnung anzugeben.
Menge: 1800,000 m

**2.6 Abdichtung, vorgefertigte Eckformstücke, (AIV-B), W2-I**
Verbundabdichtung in den Eckbereichen der
Wand-/Bodenanschlüsse mit vorgefertigten Eckformen
mittels Dichtungsschlämme der Abdichtungsbahn
vollflächig einkleben. Die Überlappungen sind mit mind.
50 mm/gemäß Herstellervorgabe auszuführen. Die
eingeklebten Eckstücke sind mit der verwendeten
Dichtungsschlämme zu überspachteln.

Wassereinwirkungsklasse: W2-I
Abdichtung: Verbundabdichtung (AIV-B)

Angeb.
Fabrikat:..............................................
.......................................................
.
Vom Bieter ist hier der Hersteller und die genaue
Fabrikatsbezeichnung anzugeben.
Menge: 850,000 St

**2.7 Abdichten Rohrdurchführung, W1-1, Abdichtungsbahn (AIV-B)**
Vorgefertigte Dichtmanschetten über die
Rohrdurchführung führen und wasserdicht mit der
Abdichtungsbahn (AIV-B) und dem durchgeführten Rohr
bzw. der Leitung verkleben. Überlappungs- und
Nahtbereiche müssen mind. 50 mm betragen und sind zu
verkleben.
Untergrund : Abdichtung, Innenwand
Wassereinwirkungsklasse: W1-I
Abdichtung: Abdichtungsbahn (AIV-B)
Bauteil : Rohrleitung, bis DN 50
Einbauort : Duschen und Waschtische, Frischwasser- und
Abflussleitungen

Angeb.
Fabrikat:..............................................
.......................................................
.
Vom Bieter ist hier der Hersteller und die genaue
Fabrikatsbezeichnung anzugeben.
Menge: 650,000 St

**2.8 Bodenablauf eindichten, (AIV-B), W2-I**
Anschluss der Verbundabdichtung an Bodenablauf, im
System der Flächenabdichtung; einschl. Säubern des
Anschlussbereiches. Inkl Verklebung des
Dichtbandkragens des Bauseitigen Abflusselementes.
Untergrund : Verbundabdichtung, (AIV-B)
Wassereinwirkungsklasse :W2-I
Nenngröße Ablauf: 15/15 cm
Bauteil: Bodenablauf
Einbauort : Duschen
Menge: 121,000 St

### Titel 3 Musterbad

*Hinweis*
Das Musterbad ist nach den folgenden Vorgaben
anzubieten und auszuführen:
Der Auftragnehmer hat auf Anweisung der Bauleitung ein
Badezimmer vollständig, gemäß der in den Positionen
02.1 bis 02.8 beschriebenen Leistungen abzudichten. Die
gesamten Abdichtungsarbeiten sind, vor beginn der
Verlegung der Fliesenbeläge, von der Bauleitung zu
begutachten und freizugeben.
Nach Feigabe der Abdichtungsarbeiten sind die
Fliesenbeläge aller Wand- und Bodenflächen, inkl der
Duschbereiche, mit allen erfolderlichen Nebenarbeiten
(Eckschienen, Silikonfugen u.dgl.) auszuführen.

**3.1 Musterbad**
Anlegen der gesamten Abdichtung und der Fliesenbeläge
eines Musterbads. Die genaue Lage und der daraus
resultierende Umfang der Arbeiten werden durch die
Bauleitung angegeben. Ausführung gem. der
Leistungspositionen Leistungsverzeichnises.
Die Massen der einzelnen erbrachten Leistungen sind
über die Entsprechenden LV-Positionen abzurechnen.
Das Musterbad ist in gereinigtem Zustand zu übergeben.
Menge: 1,000 psch

### Titel 4 Fliesenarbeiten Wände

**4.1 Wandbelag Fliesen 30/60**
Bauteil, Ausbau: Wand
Fliesenart: trockengepresste Fliese
Klassifizierung Fliese: DIN EN 14411 Gruppe BIII
Ausführung Fliese: rektifiziert
Frostbeständigkeit Fliese: nicht frostbeständig
Glasur Fliese: glasiert, glänzend
Nennmaße [cm] Fliese: 30/60
Oberfläche Fliese: eben
Musterung Fliese: uni
Farbton Fliese: weiß
Ausbildung Untergrundfläche: senkrecht
Bettungsverfahren: Dünnbett
Baustoff, Fliesenbettung: zementhaltiger Mörtel Typ C
Untergrund Belag/Bekleidung: Mauerwerk, Putz,
Spachtelung, Hartschaumplatte, Gipsplatte
Fugenbearbeitung Fliese: durch Einschlämmen
Fugenmörtel/-masse: Fugenmörtel, zementhaltig
Farbton Fugenmörtel/-masse: grau
Breite [mm] Fuge: 3
Verlegung Fugenbild: Kreuzfuge
Einbauhöhe: 1,20m/2,10m über OKFF
Ausführungsort: Badezimmer und Küchen, in allen
Geschossen

Hinweis: Verschnitt ist in den Einheitspreis mit
einzukalkulieren.
Es sind mind. 4 verschieden Musterfliesen zur
Bemusterung vorzulegen.
Die m² setzten sich aus mehreren Einzelflächen,
darunter auch Flächen <= 0,25m² zusammen.
Die Festlegung des Startpunktes der Verlegung/das
Fugenbild erfolgt örtlich je Bad und ist so zu wählen,
dass ein, mit den Fugen der Bodenfliesen, stimmiges
Bild entsteht.
Menge: 1750,000 m²

**4.2 Zulage Fensterlaibungen und -brüstungen**
Wandbelag wie in Pos 04.1 beschrieben, doch in
Fensterleibungen und auf Fensterbrüstungen als Zulage.
Höhe von bis ca 1,00m, breite bis ca 0,85m, einschl.
Anarbeiten an Eckprofile und Fenster.

Leibungstiefe bis 22 cm.
Abrechnung im m² für Brüstung und Laibung.
Menge: 8,500 m²

**4.3 Fliesenbelag auf Ablagen und horizontalen Flächen**
Wandbelag wie in Pos 04.1 beschrieben, doch als Ablage
bei Vorsatzschalen, Installationswänden mit einer Höhe
bis 1.60m im Bereich der Sanitärbereiche, einschl.
Anarbeiten an die Beläge der Wandflächen, Eckprofile
und Fenster.

Abrechnung im m².
Menge: 10,000 m²

**4.4 Wandabschlussprofil, Alu, 6 mm**
Wandabschluss- und Eckprofil mit gelochtem
Befestigungsschenkel, je nach angebotenem Fabrikat
inkl. Endkappen. Eckausführung rund mit Radius ca 3mm.
Vor Ausführungsbeginn sind dem Bauherren mindestens 4
Profile zur Bemusterung vorzulegen.

Material: Aluminium
Profilhöhe: 6 mm
Menge: 375,000 m

**4.6 Fliesen, Löcher herstellen**
Löcher im Fliesenbelag zur Durchführung von
Installationsrohren sowie zum Einbau von Steckdosen u.
dgl. herstellen.

Durchmesser: 20 - 100 mm
Menge: 2500,000 St

**4.7 Aussparung Wandbekleidung Drückergarnitur herstellen**
Herstellen von Aussparungen für Drückergarnitur WC in
Wandbekleidung.

Abmessung: ca. 25 x 35cm
Menge: 122,000 St

**4.8 Anarbeiten an WC Drückerplatten**
Anarbeiten der Wandfliesen an bauseitigen Ausschnitt
für Serviceöffnung/Drückerplatten von
WC-Vorwandelementen. Abmaße ca. 150x200mm.
Menge: 122,000 St

**4.9 Anarbeiten der Wandfliesen an Unterputz-Gehäuse**
Anarbeiten der Wandfliesen an Unterputz-Gehäuse von
Wohnungsstationen,
für die Frischwasserstationen Abmessungen ca.
1,20x0,61m.
Menge: 122,000 St

**4.10 Reservewandfliesen**
Reservewandfliesen aller eingebauten Fabrikate und
Ausführungen.
Menge ca. 5 qm,
Lieferung verpackt und beschriftet, Übergabe vor
Abnahme, Einlagerort nach Angabe der Bauleitung.
Menge: 1,000 psch

### Titel 5 Fliesenarbeiten Boden

**5.1 Bodenbelag Fliesen R10, 60/60**
Bodenbelag aus keramischen Fliesen/Platten in
Innenräumen, auf verlegefertigem Untergrund mit
hydraulisch erhärtendem Dünnbettmörtel verlegen.
Verfugung mit zementhaltigem Fugenmörtel.

Bauteil, Ausbau: Boden
Lage Bauteil: innen
Ausbildung Untergrundfläche: waagerecht
Untergrund Belag/Bekleidung: Zementestrich
Bettungsverfahren: Dünnbett
Baustoff, Fliesen-/Plattenbettung: zementhaltiger
Mörtel Typ C
Ansetz-/Verlegeart Fliese/Platte: verlegen im
Fugenschnitt
Fugenbearbeitung Fliese/Platte: durch Einschlämmen
Fugenmörtel/-masse: Fugenmörtel, zementhaltig
Farbton Fugenmörtel/-masse: grau
Breite [mm] Fuge: 3
Verlegung Fugenbild: Kreuzfuge
Fliesen-/Plattenart: trockengepresste Fliese/Platte
Klassifizierung Fliese/Platte: DIN EN 14411 Gruppe BIa
Glasur Fliese/Platte: unglasiert
Nennmaße [cm] Fliese/Platte: 60/60
Oberfläche Fliese/Platte: eben
Musterung Fliese/Platte: uni
Farbon Fliese: dunkelgrau
Fliesen-/Plattenarbeiten: Bodenbelag
Dicke [mm] Fliese/Platte: 10
Bewertungsgruppe Rutschgefahr Arbeitsraum/-bereich: R10

Hinweis: Verschnitt ist in den Einheitspreis mit
einzukalkulieren.
Es sind mind. 4 verschieden Musterfliesen zur
Bemusterung vorzulegen.
Die Festlegung des Startpunktes der Verlegung/das
Fugenbild erfolgt örtlich je Bad und ist so zu wählen,
dass ein, mit den Fugen der Wandfliesen, stimmiges Bild
entsteht.
Menge: 500,000 m²

**5.2 Sockelfliesen, Feinsteinzeug, UGL, Dünnbett, Höhe 7 cm, innen**
Sockelfliese aus der Bodenfliese geschnitten

Sockelfliesen im Dünnbettverfahren mit einem
hydraulisch erhärtenden, flexiblen Dünnbettmörtel
verlegen. Die Sockeloberkante darf nicht scharfkantig
sein.
Untergrund : Verbundabdichtung, Dichtbänder mit
Schnittschutz
Einsatzbereich: Sockelfliese
Material: Feinsteinzeug
Höhe Sockel: ca 7,00 cm
Farbe d. Fliese: entsprechend den Bodenfliesen
Glasur: unglasiert (UGL)
Bettungsverfahren: Dünnbett
Material Bettung: zementhaltiger Mörtel Typ C
Fugenmörtel: entsprechend den Bodenfliesen
Einbauort: Innenbereich
Menge: 350,000 m

**5.3 Bodenbelag Fliesen Duschbereich 10/10 cm, verlegen im Gefälle**
Bauteil, Ausbau: Boden
Ausbildung Untergrundfläche: Im Gefälle
Untergrund Belag/Bekleidung: Zemetestrich
Bettungsverfahren: Dünnbett
Baustoff, Fliesenbettung: zementhaltiger Mörtel Typ C
Ansetz-/Verlegeart Fliese: verlegen im Fugenschnitt
Fugenbearbeitung Fliese: durch Einschlämmen
Fugenmörtel/-masse: Fugenmörtel, zementhaltig
Farbton Fugenmörtel/-masse: grau
Breite [mm] Fuge: 3, auch bei geschnittenen Fliesen
(Gefälle)
Verlegung Fugenbild: Kreuzfuge
Fliesenart: trockengepresste Fliese
Klassifizierung Fliese: DIN EN 14411
Ausführung Fliese: rektifiziert
Frostbeständigkeit Fliese: frostbeständig
Glasur Fliese: glasiert, photokatalytisch wirksame
Oberfläche
Nennmaße [cm] Fliese: 10/10
Oberfläche Fliese: eben
Farbton Fliese: dunkelgrau
Fliesenarbeiten: Bodenbelag
Geschossebene: in allen Geschossen (Duschen)
Bewertungsgruppe Rutschgefahr: R 10/B
Hinweis: Verschnitt ist in den Einheitspreis mit
einzukalkulieren.

Hinweis: Die Fliesen im Duschbereich sind so zu
verlegen, dass das Wasser nicht in Richtung Tür laufen
kann. Hierfür ist durch den Estrich und die Fliesen ein
geeignetes Gefälle in Richtung Ablauf herzustellen. Das
Gesamtgefälle muss: min. 2% in Richtung Abfluss
betragen.
Verschnitt ist in den Einheitspreis mit
einzukalkulieren. Es sind mind. 4 verschieden
Musterfliesen zur Bemusterung vorzulegen. Die
Festlegung des Startpunktes der Verlegung/das Fugenbild
erfolgt örtlich je Bad und ist so zu wählen, dass ein,
mit den Fugen der Wandfliesen, stimmiges Bild entsteht.
Menge: 185,000 m²

**5.4 Bodenebenes Duschelement, 130x90cm**
Bodenebenes Duschelement, Abmessung: 1,30x0,90m, Dicke:
bis max. 70mm
aus extrudiertem Polystyrol-Hartschaum, beidseitig
armiert und beschichtet, befliesbar,
mit werkseitig vorgegebener Gefällesituation für
Punktablauf.
Vollfläche Verklebung mit Untergrund mit geeignetem
Flexkleber. Untergrund bestehend aus nachbeschriebener
Faserzement-Bauplatte

Einbauort nur in Bädern mit Holzbalkendecken, in
Abstímmung mit der Bauleitung.
Ablaufposition ist vor Ort mit der Bauleitung
festzulegen.
Inkl. Randdämmsteifen zur Schallentkopplung.
Menge: 3,000 St

**5.5 Bodenebenes Duschelement, 150x90cm**
Leistung wie in Pos. 05.4 beschrieben, jedoch Abmessung
1,50x0,90m.
Menge: 3,000 St

**5.6 Bodenebenes Duschelement, 120x80cm**
Leistung wie in Pos. 05.4  beschrieben, jedoch
Abmessung 1,20x0,80m.
Menge: 3,000 St

**5.7 Bodenebenes Duschelement, 120x120cm**
Leistung wie in Pos. 05.4  beschrieben, jedoch
Abmessung 1,20x1,20m.
Menge: 3,000 St

**5.8 Bodenebenes Duschelement, 120x100cm**
Leistung wie in Pos. 05.4  beschrieben, jedoch
Abmessung 1,20x1,00m.
Menge: 24,000 St

**5.9 Bodenebenes Duschelement, 80x100cm**
Leistung wie in Pos. 05.4 beschrieben, jedoch Abmessung
0,80x1,00m.
Menge: 3,000 St

**5.10 Faserzementplatte unter bodenebenen Duschelementen**
Vollflächiges verlegen einer Faserzementplatte,
d=12,5mm unter den vorbeschriebenen Duschelementen.
Verlegeuntergrund: Holzdielung der
Bestands-Holzbalkendecken
In den Bereichen in denen die Duschelemente nicht durch
aufgehende Wände begrenzt werden ist die
Faserzementplatte so zu verlegen, dass ein mindesten
10cm breiter Streifen unter dem Duschelement
herausragt.
Je Duschelement ist eine, der jeweiligen Raum-/Wandecke
und/oder Duschecke angepasste, Platte fugenlos zu
verlegen. Das zusammenstückeln aus mehrerer
Plattenstücken ist auschlossen. Die dafür
erforderlichen Mess- und Zuschnittsarbeiten sind
einzukalkulieren. Jede Platte ist mit 3-4 geeigneten
Schrauben am Untergrund zu befestigen. Abrechnung in
m².
Menge: 50,000 m²

**5.11 Anarbeiten der Bodenbeläge an Bodeneinläufe**
Anarbeiten der Bodenbeläge an bauseits gelieferte
Bodeneinläufe in allen Größen, einschl.
dauerelastischer Verfugung und aller Nebenleistungen.
Erforderliche Schnitte der Fliesen sind als
Fliesenfuge, Breite 3mm, auszuführen und zu verfugen.
Menge: 122,000 St

**5.12 Fliesenabschlusschiene Edelstahl**
Fliesenabschlussschiene aus Edelstahl mit Ankern, für
Bodenfliesen, im Übergang zu anderen Bodenbelägen. Die
Schiene muss mechanisch hoch belastbar, säure- und
chemikalienbeständig sein. Die Oberkante der
Abschlussschiene ist flächenbündig mit dem Fliesenbelag
einzubauen. Wird die Schiene als Belagwechselschiene im
Türbereich eingebaut, ist neben der Flächenbündigkeit
darauf zu achten, dass die Schienen unter dem späteren
Türblatt eingebaut werden und den Einbau eines
Schall-Ex zulassen. Das Ablängen und eventuelle
Gehrungsschnitte sind Teil der Leistung und werden
nicht gesondert vergütet.
Lieferlänge  mind. 2,50 m, Einzellängen immer aus einem
Stück in unterschiedlichen Längen.
Menge: 110,000 m

**5.13 Reservebodenfliesen 60/60cm**
Liefern und einlagern von Reservebodenfliesen aller
eingebauter Fabrikate und Ausführungen.
Menge 12 Stück,
Lieferung verpackt und beschriftet,
Übergabe vor Abnahme,
Einlagerort nach Angabe der Bauleitung.
Menge: 1,000 psch

**5.14 Reservebodenfliesen 10x10cm**
Liefern und einlagern von Reservebodenfliesen aller
eingebauter Fabrikate und Ausführungen.
Menge ca. 5 qm, Lieferung verpackt und beschriftet,
Übergabe vor Abnahme, Einlagerort nach Angabe der
Bauleitung.
Menge: 1,000 psch

**5.15 Schließen von Bewegungsfugen mit Silikon-Dichtstoff, neutralvernetzend**
Rand-, Anschluss- und Bewegungsfugen mit einem
neutralvernetzenden Silikon-Dichtstoff
ausspritzen einschließlich aller Nebenarbeiten
(Abkleben, formen).
Fugendichtstoff für Sanitärräume, farblich passend zu
Fliesenfugen.
Fugenbreite :'i. M. 10' mm
Menge: 2600,000 m

### Titel 6 Fensterbänke

**6.1 Untergrund reinigen**
Reinigen des Untergrundes, von grober Verschmutzung
(z.B. Bauschutt, Putz, Mörtelreste, Farbreste,
Zementleim, Staub, Öl, Fett und losen Teilen), auch
wenn diese von anderen Unternehmern herrühren, einschl.
Entsorgung des anfallenden Materials.
Zu reinigende Flächen in Breite der jeweiligen
Fensteröffnungen, Tiefe bis ca 20cm.
Menge: 925,000 m

**6.2 Untergrund grundieren**
Grundierungs-Voranstrich auf saugenden und nicht
saugenden Untergründen als Haftbrücke und zur
Einstellung des Saugverhaltens.
Untergründe beinhalten Ziegel-, KS- und Bimsmauerwerk,
Gipskarton- und Gipsfaserplatten, Gips-,
Kalk-/Kalk-Zement-/Zementputz, XPS-Bauplatten.

Zu grundierende Flächen in Breite der jeweiligen
Fensteröffnungen, Tiefe bis ca 20cm.
Menge: 925,000 m

**6.3 Fensterbänke, Breite bis ca 670 mm**
Fensterbänke für den Innenbereich aus Kunststein in
geeignetem Flexkleber/Klebemörtel fachgerecht verlegen.
Inklusive anarbeiten an Fenster, Wandvorsprünge und
Wandnieschen. Verlegung im Dickbett inkl. horizontaler
Ausrichtung.
Alle sichtbaren Flächen, oben, seitlich und vorne
geschliffen und poliert, alle Kanten gefast.
Untergrund aus Trockenbau, Mauerwerk Ziegel oder
XPS-Bauplatten,
Material feuchtraum-geeignet in Abstimmung mit
Bauleitung mit geeignetem Flexkleber verklebt.
Abmessung: Tiefe bis ca. 200 mm, Stärke min. 20 mm,
Länge bis ca. 700 mm (nach Aufmaß durch AN in
Eigenverantwortung).
Farbe: mittelgrau, homogen strukturiert,
Auswahlt das Fabrikats durch Bauherren, einschließlich
Bemusterung.
Überstand innen ca. 20 mm.
Einbauort: EG bis 2.OG
Menge: 65,000 St

**6.4 Fensterbänke, Breite bis ca 1200 mm**
Fensterbänke wie vorbeschrieben in Pos. 06.3 jedoch
Breite bis 1200 mm.
Menge: 80,000 St

**6.5 Fensterbänke, Breite bis ca 1450 mm**
Fensterbänke wie vorbeschrieben in Pos. 06.3 jedoch
Breite bis 1450 mm.
Menge: 12,000 St

**6.6 Fensterbänke, Breite bis ca 1800 mm**
Fensterbänke wie vorbeschrieben in Pos. 06.3 jedoch
Breite bis 1800 mm.
Menge: 408,000 St

**6.7 Unterfütterung Fensterbänke bis 50mm**
*** Bezugsbeschreibung
Als Ausgleich von Unebenheiten und/oder für die
Gewährleistung der korrekten Einbauhöhe sind die
Fensterbank-Elemente bis zu einer Aufbauhöhe von bis zu
50mm vollflächig zu Unterfüttern.
Unterfütterung inkl. aller notwendigen Vorarbeiten und
Anpassungsarbeiten.

Ausführung nur nach vorheriger Abstimmung mit der
Bauleitung. Abrechnung nur mit Einzelnachweis je
Fensterbank.
Menge: 750,000 m

**6.8 Unterfütterung Fensterbänke, 50-100mm**
*** wie Position 6.7
Unterfütterung 50-100mm.
Menge: 150,000 m

**6.9 Verfugung, elastisch, innen**
Elastischen Fugenverschlusses der Anschluß- und
Bewegungsfugen mit Fugendichtstoff gemäß DIN 18540,
fungizid eingestellt, an horizontalen und vertikalen
Wand-Fensteranschlüssen.
einschließlich säubern der Fugen von Staub und losen
Teilen,
einschließlich Hinterfüllen der Fugen.
Untergründe müssen nach Herstellervorschrift mit einem
Primer grundiert werden.
Fugenbreite 6 - 10 mm
Fugenfarbe passend zum Plattenbelag nach Bemusterung.
Menge: 1200,000 m

### Titel 7 Belag Treppenstufen Dachgeschoss

**7.1 Untergrund Reinigen**
Den gesamten zu bearbeitenden Untergrund auf
Tragfähigkeit prüfen und von sichtbaren
Verunreinigungen befreien.
Abschlagen von Mörtel- und/oder Putzresten, säubern des
Untergrundes und Entfernen aller haftungsmindernden
Verunreinigungen wie Fette, Öle, Ausblühungen, Staub
usw.  Die vorbereitende Reinigung muss zur Herstellung
eines  Untergrundes zur Aufnahme des folgend
beschriebenen Stufenbelags geeignet sein.
Menge: 30,000 m²

**7.2 Untergrund grundieren**
Grundierungs-Voranstrich als Haftbrücke und zur
Einstellung des Saugverhaltens.
Untergrund Beton
Menge: 30,000 m²

**7.3 Kunststeinbelag Trittstufe grade**
Belag Trittstufe grade aus geeignetem
Kunststein-Material auf abgetreppeter
Betonunterkonstruktion.
Trittstufenstärke ca. 20mm, Gesamtkonstruktionshöhe ca
25mm.
Verklebung mit auf das Kunststeinmaterial abgestimmten
Flexkleber.
Abmaße Breite bis ca 110cm, Tiefe bis ca 30cm inkl.
1,50-2,00cm Untertritt.
Alle sichtbaren Flächen, oben, seitlich und vorne
geschliffen und poliert, alle Kanten gefast.
Farbe: mittelgrau, homogen strukturiert,
Auswahlt das Fabrikats durch Bauherren, einschließlich
Bemusterung.
Der Belag ist nach Einbau mit einer Schutzauflage aus
Milchkarton oder vergleibar gegen Verunreinigung
und/oder oberflächliche Beschädigungen zu schützen.

Siehe Anhang: Detail-Plan
230616_4323_ZAC_5_A_DT_11_06_F_1
Menge: 28,000 St

**7.4 Zulage für Anpassung Trittstufe an Türlaibung**
Einseitiges Ausklinken/Anpassen des vorbeschriebenen
Kunststeinbelags an bauseitigen Türlaibung ca
12,00x8,00cm.

Anpassung vor Ort oder nach örtlichem Aufmaß in
Eingenverantwortung durch AN.
Menge: 3,000 St

**7.5 Kunststeinbelag oberste Trittstufe grade**
Belag oberste Trittstufe wie vorbeschrieben in Position
07.3  jedoch
Abmaße Breite ca 102cm, Tiefe ca 14cm inkl. 1,50-2,00cm
Untertritt.

Eventuelle zusätzliche Unterfütterung des
Kunststeinbelags bis ca 10mm oder abschleifen des
Untergrundes zur Anpassung an die OKFF der jeweils
angrenzenden Wohnung ist einzukalkulieren.

Siehe Anhang: Detail-Plan
230616_4323_ZAC_5_A_DT_11_06_F_1
Menge: 26,000 St

**7.6 Setzstufen auf vorbeschriebenen Kunsteinbelag**
Setzstufen, wie vorbeschriebener Trittstufenbelag, mit
Kunststeinplatte belegen.
Breite bis ca 110cm, unterschiedliche Höhen bis ca
15cm.
Inklusive aller vorbereitenden Arbeiten und
Anpassungsarbeiten. Aufmaß durch den Auftragnehmer in
Eigenverantwortung.

Siehe Anhang: Detail-Plan
230616_4323_ZAC_5_A_DT_11_06_F_1
Menge: 56,000 St

**7.7 Übergangsprofil als Anschluss an Wohnseitigen Bodenbelag**
Geeignetes Übergangsprofil aus Edelstahl für
stufenlosen Übergang zwischen dem vorbeschriebenen
Kunststeinbelag der obersten Trittstufe und dem
Linoleum-Belag in den Wohnungen.
Länge der Profile entsprechend Breite der Türöffnungen
bis ca 102cm. Inkl. aller erforderlichen
Anpassungsarbeiten.
Menge: 26,000 St

**7.8 Verfugung, elastisch, innen**
Elastischen Fugenverschlusses der Anschluß- und
Bewegungsfugen mit Fugendichtstoff gemäß DIN 18540,
fungizid eingestellt, an horizontalen und vertikalen
Wand-, Platten- und Bodenanschlüssen, Bodenschienen.
einschließlich säubern der Fugen von Staub und losen
Teilen,
einschließlich Hinterfüllen der Fugen falls
erforderlich.
Untergründe müssen nach Herstellervorschrift mit einem
Primer grundiert werden.
Fugenbreite 6 - 10 mm
Fugenfarbe passend zum Plattenbelag nach Bemusterung.
Menge: 30,000 m

### Titel 8 Remontage bauseitiger Naturstein-Türschwellen

**8.1 Zustandskontrolle Naturstein-Türschwellen**
Örtliche Überprüfung aller vorhandenen
Naturstein-Türschwellen (belgischer Blaustein) an allen
Wohnungseingangstüren EG-3.OG der Häuser 6-14 auf
Haftung am Untergrund.

Die Türschwellen haben sich durch vorangegangene
Arbeiten teilweise gelöst. Die Schwellen dürfen durch
die Überprüfung nicht beschädigt werden.
Menge: 100,000 St

**8.2 Ausbau loser Naturstein-Türschwellen**
Türschwellen die keine/keine ausreichende Haftung mit
den Untergrund mehr aufweisen ausbauen, das
darunterliegende Mörtel-/Kleberbett abstemmen bis auf
darunterliegenden Estrich/Beton, LxB bis ca 100cm x
15cm, Dicke bis 60mm
Menge: 10,000 St

**8.3 Zulage für größere Laibungstiefen**
Zulage zur vorherigen Pos. 08.2 bei größeren
Laibungstiefen und daraus resultierender größerer
Türschwelle mit größeren Mörtelbett.
Menge: 30,000 St

**8.4 Untergrundvorbereitung**
Untergrund auf Tragfähigkeit prüfen und von sichtbaren
Verunreinigungen befreien.
Abschlagen loser/hohler Mörtel-/Kleberreste, säubern
des Untergrundes und Entfernen aller haftungsmindernden
Verunreinigungen wie Fette, Öle, Ausblühungen, Staub
usw.
Herstellen eines Planebenen untergrundes zu Aufnahme
der Naturstein-Türschwelle.

Zu grundierende Fläche je Türschwelle bis ca 0,40m²
Menge: 10,000 St

**8.5 Untergrund grundieren**
Untergrund mit einer, auf den verwendeten Flexkleber
der nachfolgenden Position abgestimmten, Grundierung
auf Kunstharzdispersionsbasis im geeigneten
Mischungsverhältnis mit Wasser grundieren. Grundierung
zur Einstellung des Saugverhaltens und
Haftgrundvermittlung mit dem Untergrund.

Zu grundierende Fläche je Türschwelle bis ca 0,40m²
Menge: 10,000 St

**8.6 Wiedermontage der Türschwellen**
Zuvor demontierte Türschwelle mit einem
Naturstein-geeigneten Dickbettmörtel fachgerecht wieder
einbauen. Einbauhöhe auf OKFF in den Wohnungsfluren
ausrichten.
Menge: 10,000 St

### Titel 9 Stundenlohnarbeiten

*Hinweis*
Die nachfolgend beschriebenen Stundenlohnarbeitendürfen
nur auf besondere Anweisung der Projekt- oder
Bauleitung ausgeführt werden.
Aufsichtstunden werden nicht vergütet. Untergeordnete
Arbeiten, z.B. Reinigungsarbeiten, werden mit dem
Helfersatz verrechnet, auch wenn die Leistung von
Facharbeitern erbracht wird. Die Tagelohnzettel sind
täglich von der Bauleitung abzuzeichnen. Nicht
unterschriebene Tagelohnzettel werden nicht anerkannt.

Die angegebenen Stundenverrechnungssätze sind unter
Beachtung der preisrechtlichen Vorschriften zu
ermitteln und gelten unabhängig von der Anzahl der
abzurechnenden Stunden. Evtl. anfallende Reise-, Fahrt-
bzw. Auslösungskosten sind in die
Stundenverrechnungssätze mit einzukalkulieren.

Für erforderliche Arbeiten, die nicht im
Leistungsverzeichnis erfasst sind und gegen Nachweis
zur Ausführung kommen.
Der Auftragnehmer ist nicht befugt, im
Leistungsverzeichnis enthaltene Leistungen über
Stundenlohnarbeiten abzurechnen. Der Auftraggeber ist
befugt Stundenzettel, auch in Teilen, abzulehnen, wenn
diese nicht fristgerecht eingereicht werden oder die
darin aufgeführten Mengen zu hoch angesetzt sind.
Unterschrift und/oder Stempel der Bauleitung stellen
keine Anerkennung/Freigabe, sondern die Bescheinigung
der inhaltlichen und rechnerischen Prüfung des
Stundenzettels für den Bauherren dar. Die letztendliche
Anerkennung kann nur durch den Bauherren erfolgen.
Es werden verrechnet für:

**9.1 Facharbeiterstunden**
Facharbeiterstunden zum Nachweis einschl. aller
Zuschläge. Meister und Vorarbeiterstunden werden zum
Facharbeiter Stundensatz vergütet.
Ausführung nur auf ausdrückliche Anweisung der
Bauleitung.
Menge: 5,000 h

**9.2 Helferstunden**
Helferstunden, sonst wie Pos. vor.
Menge: 5,000 h

USt %: 19,00
